# Überdachungen Hallen AM Kandel
Angebotsaufforderung (GAEB DA XML 3.2, DA83)
Projekt: A-03223-00
Währung: EUR
Auftraggeber: Autobahn GmbH des Bundes, Niederlassung Südwest (Stuttgart), Autobahn GmbH-NL Südwest, Augsburger Str.748, 70329 Stuttgart, Augsburger Str.748, 70329 Stuttgart
Erstellt mit: GXML Toolbox V3.3 R20230829, iTWO_64 V25.0.650, 01.06.2026

## 01 Nachrüstung ELT-Bestand
Datum: 01.06.2026
WaGr: 99_99_01

### Titel 01 Nachrüstung ELT-Bestand

#### Bereich 01.01 Nachrüstung ELT-Bestand

*Hinweis: Hinweis*
Hinweis

Die Hauptverteilung für das Werkstattgebäude ist als Reihenanbauschrank rechts neben der NSHV aufzubauen.
Die Zuleitung für das Sammelschienensystem erfolgt seitlich.
Alle anderen Abgänge sind über die oberen Anschlussräume
einzurichten.

**01.01.0001 Hauptverteilung Werkstattgebäude**
Hauptverteilung Werkstattgebäude

Niederspannungsschaltanlage mit 5-poligem Sammelschienensystem als Reihenschaltschrank, Anbaumöglichkeit: seitlich, für den Innenbereich, mit Tür, Rückwand und Deckblech, ohne Bodenblech, Schutzklasse I (geerdet),
Schutzart max. IP54, Profile verzinkt, geltende Normen: DIN EN 61439-1, VDE 0660-600-1, DIN EN
61439-2, VDE 0660-600-2, pulverbeschichtet, in RAL 7035, Gehäuse aus Stahlblech,
Doppeltür, Tür aus Stahlblech, mit Standardverschluss Doppelbart 3 mm,
Türanschlag rechts und links, Rückwand aus Stahlblech, Leitungseinführung Zuleitung unten,
Abmessungen in mm (H x B x T): 1913 x 1114 x 325

Angebotenes Fabrikat: '......................................................'
Angebotener Typ: '......................................................'

Die Verteilung ist gemäß den geltenden DIN VDE-Bestimmungen komplett zusammengebaut und verdrahtet, anschlussfertig zu liefern und zu montieren.

Bestehend aus:

Einbauhauptschalter 3-pol. 125A1St
ÜSS Typ2 4-pol. für TNS-System1St

Sicherungslasttrenner mit Reitersockel
3-pol. NEOZED D02 20A  1St

Sicherungslasttrenner mit Reitersockel
3-pol. NEOZED D02 35A  2St

Sicherungslasttrennermit Reitersockel
3-pol. NEOZED D02 63A  4St

Sicherungs-Lasstrennschalter
3-pol. NEOZED D02 63A  1St

LS Schalter, 1-pol. B16 A 10kA 1St
LS Schalter, 3-pol. B16 A 10kA 5St
LS Schalter, 3-pol. C16 A 10kA 4St
LS Schalter, 3-pol. C32 A 10kA 2St

FI/LS-Schalter 2-pol B13 A 10kA 30mA10St
FI/LS-Schalter 2-pol B16 A 10kA 30mA28St

FI-Schalter 4-pol 25A 30mA 10kA4St
FI-Schalter 4-pol 40A 30mA 10kA3St
FI-Schalter 4-pol 63A 30mA 10kA1St

Stromstoßschalter 230V 16A 1S4St
Kipp-Umschalter A-0-H 1-pol. 16A1St

Digitale Zeitschaltuhr für Tages-und
Wochenprogramm, 230V/50Hz,
Schaltprogramm 24 Std./7 Tage 230V/50Hz,
4 Kanal - 4 Wechsler  1St

Dämmerungsschalter 1- Kanal mit Lichtfänger1St

Installationsschütz 4-pol. 4s 40A1St

Multimessgerät, 3phasig, für Messung von:

U,I,P,Q,S für Elektromobilität2St

Schaltschranksteckdose  1St
Menge: 0,000 St

**01.01.0002 Ausklemmen, Messen, Prüfen, Aufklemmen, Dokumentation**
*** Pauschalposition
Ausklemmen, Messen, Prüfen, Aufklemmen, Dokumentation

1. Allgemeine Anforderungen

Die Arbeiten erfolgen gemäß den geltenden Normen und Vorschriften (z.B. DIN VDE 0100).
Alle Maßnahmen werden unter Berücksichtigung der Arbeitssicherheit durchgeführt.
Verwendung geeigneter Werkzeuge und Messgeräte zur Identifikation der Leitungen.

2. Suchen der Leitungen

Identifikation der zu entfernenden Leitungen anhand von Schaltplänen und Dokumentationen.
Einsatz von Prüfgeräten zur Spannungsprüfung und Leitungssuche.
Sicherstellung der Spannungsfreiheit vor Beginn der Arbeiten.

3. Ausklemmen der Leitungen

Fachgerechtes Lösen der Leitungsverbindungen aus den Klemmen.
Sicherstellung, dass keine ungewollten Unterbrechungen oder Kurzschlüsse entstehen.
Isolierung und Schutz der verbleibenden Leitungen nach dem Entfernen.

4. Beschriften der Leitungen

Kennzeichnung der verbleibenden Leitungen gemäß den Vorgaben der Elektroinstallation.
Verwendung normgerechter Beschriftungsmaterialien (z.B. Kabelmarkierer, Etiketten).
Dokumentation der Änderungen in den Schaltplänen.

5. Dokumentation

Erstellung eines Berichts mit den durchgeführten Arbeiten.
Aktualisierung der Bestandsdokumentation und Schaltpläne.
Übergabe der Dokumentation an den Auftraggeber.
Menge: 1,000 Psch

**01.01.0003 Demontage und Entsorgung alter HV**
*** Pauschalposition
Demontage und Verwertung alter HV

Fachgerechte Demontage und Verwertung der ausgebauten Hauptverteilungen.
Diese Position beinhaltet auch den Transport und die die Lohn- und sämtliche Nebenkosten.
Menge: 1,000 Psch

*Hinweis: Energieverteilungssysteme*
Energieverteilungssysteme

Niederspannungsschaltanlage nach DIN EN61439 sowie den mitgeltenden Normen.
Ausführung als bauartgeprüfte Schaltanlagenkombination.

Die Verteilungen sind gemäß den geltenden VDE-Bestimmungen bauartgeprüft komplett zusammengebaut und anschlussfertig verdrahtet zu liefern und zu montieren.

Die nach VDE erforderliche Schaltanlagendokumentation wie CAD Stromlaufpläne im Digitalen Format (inkl. Datenträger) in allpoliger Darstellung, Stückprüfprotokoll des Verteilers, Stückliste, normenkonformes Typenschild sowie die CE-Konformitätserklärung ist dem Verteiler im Auslieferzustand in einer stabilen Schaltplantasche beizulegen.

#### Bereich 01.02 Werkstattgebäude HV

*Hinweis: Hinweis*
Hinweis

Die Hauptverteilung für das Werkstattgebäude ist als Reihenanbauschrank rechts neben der NSHV aufzubauen.
Die Zuleitung für das Sammelschienensystem erfolgt seitlich.
Alle anderen Abgänge sind über die oberen Anschlussräume
einzurichten.

**01.02.0001 Hauptverteilung Werkstattgebäude**
Hauptverteilung Werkstattgebäude

Niederspannungsschaltanlage mit 5-poligem Sammelschienensystem als Reihenschaltschrank, Anbaumöglichkeit: seitlich, für den Innenbereich, mit Tür, Rückwand und Deckblech, ohne Bodenblech, Schutzklasse I (geerdet),
Schutzart max. IP54, Profile verzinkt, geltende Normen: DIN EN 61439-1, VDE 0660-600-1, DIN EN
61439-2, VDE 0660-600-2, pulverbeschichtet, in RAL 7035, Gehäuse aus Stahlblech,
Doppeltür, Tür aus Stahlblech, mit Standardverschluss Doppelbart 3 mm,
Türanschlag rechts und links, Rückwand aus Stahlblech, Leitungseinführung Zuleitung unten,
Abmessungen in mm (H x B x T): 1913 x 1114 x 325

Angebotenes Fabrikat: '......................................................'
Angebotener Typ: '......................................................'

Die Verteilung ist gemäß den geltenden DIN VDE-Bestimmungen komplett zusammengebaut und verdrahtet, anschlussfertig zu liefern und zu montieren.

Bestehend aus:

Einbauhauptschalter 3-pol. 125A1St
ÜSS Typ2 4-pol. für TNS-System1St

Sicherungslasttrenner mit Reitersockel
3-pol. D0-Sytem D02 20A 1St

Sicherungslasttrenner mit Reitersockel
3-pol. D0-Sytem D02 35A 2St

Sicherungslasttrennermit Reitersockel
3-pol. D0-Sytem D02 63A 4St

Sicherungs-Lasstrennschalter
3-pol. D0-Sytem D02 63A 1St

LS Schalter, 1-pol. B16 A 10kA 1St
LS Schalter, 3-pol. B16 A 10kA 5St
LS Schalter, 3-pol. C16 A 10kA 4St
LS Schalter, 3-pol. C32 A 10kA 2St

FI/LS-Schalter 2-pol B13 A 10kA 30mA10St
FI/LS-Schalter 2-pol B16 A 10kA 30mA28St

FI-Schalter 4-pol 25A 30mA 10kA4St
FI-Schalter 4-pol 40A 30mA 10kA3St
FI-Schalter 4-pol 63A 30mA 10kA1St

Stromstoßschalter 230V 16A 1S4St
Kipp-Umschalter A-0-H 1-pol. 16A1St

Digitale Zeitschaltuhr für Tages-und
Wochenprogramm, 230V/50Hz,
Schaltprogramm 24 Std./7 Tage 230V/50Hz,
4 Kanal - 4 Wechsler  1St

Dämmerungsschalter 1- Kanal mit Lichtfänger1St

Installationsschütz 4-pol. 4s 40A1St

Multimessgerät, 3phasig, für Messung von:

U,I,P,Q,S für Elektromobilität2St

Schaltschranksteckdose  1St
Menge: 1,000 St

**01.02.0002 Ausklemmen, Messen, Prüfen, Aufklemmen, Dokumentation**
*** Pauschalposition
Ausklemmen, Messen, Prüfen, Aufklemmen, Dokumentation

1. Allgemeine Anforderungen

Die Arbeiten erfolgen gemäß den geltenden Normen und Vorschriften (z.B. DIN VDE 0100).
Alle Maßnahmen werden unter Berücksichtigung der Arbeitssicherheit durchgeführt.
Verwendung geeigneter Werkzeuge und Messgeräte zur Identifikation der Leitungen.

2. Suchen der Leitungen

Identifikation der zu entfernenden Leitungen anhand von Schaltplänen und Dokumentationen.
Einsatz von Prüfgeräten zur Spannungsprüfung und Leitungssuche.
Sicherstellung der Spannungsfreiheit vor Beginn der Arbeiten.

3. Ausklemmen der Leitungen

Fachgerechtes Lösen der Leitungsverbindungen aus den Klemmen.
Sicherstellung, dass keine ungewollten Unterbrechungen oder Kurzschlüsse entstehen.
Isolierung und Schutz der verbleibenden Leitungen nach dem Entfernen.

4. Beschriften der Leitungen

Kennzeichnung der verbleibenden Leitungen gemäß den Vorgaben der Elektroinstallation.
Verwendung normgerechter Beschriftungsmaterialien (z.B. Kabelmarkierer, Etiketten).
Dokumentation der Änderungen in den Schaltplänen.

5. Dokumentation

Erstellung eines Berichts mit den durchgeführten Arbeiten.
Aktualisierung der Bestandsdokumentation und Schaltpläne.
Übergabe der Dokumentation an den Auftraggeber.
Menge: 1,000 Psch

**01.02.0003 Demontage und Entsorgung alter HV**
*** Pauschalposition
Demontage und Verwertung alter HV

Fachgerechte Demontage und Verwertung der ausgebauten Hauptverteilungen.
Diese Position beinhaltet auch den Transport und die die Lohn- und sämtliche Nebenkosten.
Menge: 1,000 Psch

#### Bereich 01.03 Kleine KFZ-Halle UV

**01.03.0001 UV Kleine KFZ-Halle**
UV Kleine KFZ-Halle

Wandschrank,
Montageart:
Aufputz, für den Innenbereich, mit Türen,
Schutzart IP54, IK-Code IK07, Bemessungsstrom mind. 125A, pulverbeschichtet, in RAL 9016,
Gehäuse aus Stahlblech, Doppeltür, Tür aus Stahlblech, Türöffnungswinkel 120 Grad,
Leitungseinführung unten und/oder oben,
Abmessungen in mm (H x B x T): 1100 x 800 x 215,
Rasteinheit 7 RE, Feldbreite 3

Die Verdrahtung, Montage und Lieferung erfolgt nach DIN VDEVorschriften sowie den allgemein anerkannten Regeln der Technik inklusive allem erforderlichen systemgebundenem Zubehör wie Einbaugeräte, Sammelschienensysteme und -Klemmen, Reihenklemmen, Steuerleitungsklemmen, Isolierstücke für Hutschienen, Abdeckstreifen, Schrankverbinder, Verbindungs- und Montagematerial, etc.

Die nachfolgend aufgeführten Bauteile sind komplett verdrahtet und montiert anzubieten.
Alle Abgänge sind auf Reihenklemmen (N-Trennklemmen) zu verdrahten. Reihenklemmen sind im Weiteren nicht gesondert aufgeführt, diese sind in die Preise der Modulargeräte mit einzukalkulieren.

Die Verteilung ist gemäß den geltenden DIN VDE-Bestimmungen komplett zusammengebaut und verdrahtet, anschlussfertig zu liefern und zu montieren.

Bestehend aus:

Einbauhauptschalter 3-pol. 80A1St
ÜSS Typ2 4-pol. für TNS-System1St

Sicherungslastrenner mit Reitersockel
3-pol. 63A D0-Sytem D02 inklusive
Sicherungen 35A  5St

Sicherungs-Lasstrennschalter
3-pol. D0-Sytem D02 35A 1St

LS Schalter, 1-pol. B13 A 6kA 3St
LS Schalter, 3-pol. B16 A 6kA 5St
LS Schalter, 3-pol. B20 A 6kA 1St
LS Schalter, 3-pol. C16 A 6kA 4St

FI/LS-Schalter 2-pol B16 A 6kA 30mA8St

FI-Schalter 4-pol 40A 30mA 6kA4St

Stromstoßschalter 230V 16A 1S4St

Installationsschütz 4-pol. 4s 20A1St
Menge: 1,000 St

**01.03.0002 Ausklemmen, Messen, Prüfen, Aufklemmen, Dokumentation**
*** Pauschalposition
Ausklemmen, Messen, Prüfen, Aufklemmen, Dokumentation

1. Allgemeine Anforderungen

Die Arbeiten erfolgen gemäß den geltenden Normen und Vorschriften (z.B. DIN VDE 0100).
Alle Maßnahmen werden unter Berücksichtigung der Arbeitssicherheit durchgeführt.
Verwendung geeigneter Werkzeuge und Messgeräte zur Identifikation der Leitungen.

2. Suchen der Leitungen

Identifikation der zu entfernenden Leitungen anhand von Schaltplänen und Dokumentationen.
Einsatz von Prüfgeräten zur Spannungsprüfung und Leitungssuche.
Sicherstellung der Spannungsfreiheit vor Beginn der Arbeiten.

3. Ausklemmen der Leitungen

Fachgerechtes Lösen der Leitungsverbindungen aus den Klemmen.
Sicherstellung, dass keine ungewollten Unterbrechungen oder Kurzschlüsse entstehen.
Isolierung und Schutz der verbleibenden Leitungen nach dem Entfernen.

4. Beschriften der Leitungen

Kennzeichnung der verbleibenden Leitungen gemäß den Vorgaben der Elektroinstallation.
Verwendung normgerechter Beschriftungsmaterialien (z.B. Kabelmarkierer, Etiketten).
Dokumentation der Änderungen in den Schaltplänen.

5. Dokumentation

Erstellung eines Berichts mit den durchgeführten Arbeiten.
Aktualisierung der Bestandsdokumentation und Schaltpläne.
Übergabe der Dokumentation an den Auftraggeber.
Menge: 1,000 Psch

**01.03.0003 Demontage und Entsorgung alter UV**
*** Pauschalposition
Demontage und Verwertung alter UV

Fachgerechte Demontage und Verwertung der ausgebauten Unterverteilungen.
Diese Position beinhaltet auch den Transport und die Lohn- und sämtliche Nebenkosten.
Menge: 1,000 Psch

#### Bereich 01.04 Lagerhalle HV

**01.04.0001 Hauptverteilung Lagerhalle**
Hauptverteilung Lagerhalle

Niederspannungsschaltanlage mit 5-poligem Sammelschienensystem als Wandschrank, Einbau in Wandnische für den Innenbereich, mit Tür, Rückwand und Deckblech, ohne Bodenblech, Schutzklasse I (geerdet),
Schutzart max. IP54, Profile verzinkt, geltende Normen: DIN EN 61439-1, VDE 0660-600-1, DIN EN
61439-2, VDE 0660-600-2, pulverbeschichtet, in RAL 7035, Gehäuse aus Stahlblech,
Doppeltür, Tür aus Stahlblech, mit Standardverschluss Doppelbart 3 mm,
Türanschlag rechts und links, Rückwand aus Stahlblech, Leitungseinführung Zuleitung unten und/oder oben,
Abmessungen in mm (H x B x T): 1913 x 1114 x 325

Angebotenes Fabrikat: '......................................................'
Angebotener Typ: '......................................................'

Die Verteilung ist gemäß den geltenden DIN VDE-Bestimmungen komplett zusammengebaut und verdrahtet, anschlussfertig zu liefern und zu montieren.

Bestehend aus:

Einbauhauptschalter 4-pol. 125A1St

ÜSS Typ2 4-pol. für TNS-System1St

Sicherungslasttrenner mit Reitersockel3St
3-pol. 63A NEOZED D02 inklusive
Sicherungen 35A

Sicherungslasttrenner mit Reitersockel4St
3-pol. 63A D0-Sytem D02 inklusive
Sicherungen 50A

Sicherungslasttrenner mit Reitersockel1St
3-pol. 63A D0-Sytem D02 inklusive
Sicherungen 63A

Sicherungs-Lasstrennschalter1St
3-pol. D0-Sytem D02 63A inklusive
Sicherungen 63A

LS Schalter, 3-pol. B13 A 6kA 1St
LS Schalter, 3-pol. B16 A 6kA 3St
LS Schalter, 3-pol. B20 A 6kA 1St
LS Schalter, 3-pol. C16 A 6kA 4St
LS Schalter, 3-pol. C32 A 6kA 3St

FI/LS-Schalter 2-pol B10 A 6kA 30mA 2St
FI/LS-Schalter 2-pol B13 A 6kA 30mA 5St
FI/LS-Schalter 2-pol B16 A 6kA 30mA12St

FI-Schalter 4-pol 25A 30mA 6kA1St
FI-Schalter 4-pol 40A 30mA 6kA2St
FI-Schalter 4-pol 63A 30mA 6kA3St

Stromstoßschalter 230V 16A 1S6St

Multifunktionsrelais  1St

Installationsschütz 4-pol. 4s 20A2St

Multimessgerät, 3phasig, für Messung von:
U,I,P,Q,S für Elektromobilität2St

LSA Plus Leisten 10xDA für 2St
Hutschienenmontage

Schaltschranksteckdose  1St
Menge: 1,000 St

**01.04.0002 Ausklemmen, Messen, Prüfen, Aufklemmen, Dokumentation**
*** Pauschalposition
Ausklemmen, Messen, Prüfen, Aufklemmen, Dokumentation

1. Allgemeine Anforderungen

Die Arbeiten erfolgen gemäß den geltenden Normen und Vorschriften (z.B. DIN VDE 0100).
Alle Maßnahmen werden unter Berücksichtigung der Arbeitssicherheit durchgeführt.
Verwendung geeigneter Werkzeuge und Messgeräte zur Identifikation der Leitungen.

2. Suchen der Leitungen

Identifikation der zu entfernenden Leitungen anhand von Schaltplänen und Dokumentationen.
Einsatz von Prüfgeräten zur Spannungsprüfung und Leitungssuche.
Sicherstellung der Spannungsfreiheit vor Beginn der Arbeiten.

3. Ausklemmen der Leitungen

Fachgerechtes Lösen der Leitungsverbindungen aus den Klemmen.
Sicherstellung, dass keine ungewollten Unterbrechungen oder Kurzschlüsse entstehen.
Isolierung und Schutz der verbleibenden Leitungen nach dem Entfernen.

4. Beschriften der Leitungen

Kennzeichnung der verbleibenden Leitungen gemäß den Vorgaben der Elektroinstallation.
Verwendung normgerechter Beschriftungsmaterialien (z.B. Kabelmarkierer, Etiketten).
Dokumentation der Änderungen in den Schaltplänen.

5. Dokumentation

Erstellung eines Berichts mit den durchgeführten Arbeiten.
Aktualisierung der Bestandsdokumentation und Schaltpläne.
Übergabe der Dokumentation an den Auftraggeber.
Menge: 1,000 Psch

**01.04.0003 Demontage und Entsorgung alter HV**
*** Pauschalposition
Demontage und Verwertung alter HV

Fachgerechte Demontage und Verwertung der ausgebauten Hauptverteilungen.
Diese Position beinhaltet auch den Transport und die die Lohn- und sämtliche Nebenkosten.
Menge: 1,000 Psch

#### Bereich 01.05 StreuguthalleUV

**01.05.0001 UV Streuguthalle**
UV Streuguthalle

Wandschrank,
Montageart:
Aufputz, für den Innenbereich, mit Türen,
Schutzart IP54, IK-Code IK07, Bemessungsstrom mind. 125A, pulverbeschichtet, in RAL 9016,
Gehäuse aus Stahlblech, Doppeltür, Tür aus Stahlblech, Türöffnungswinkel 120 Grad,
Leitungseinführung unten und/oder oben,
Abmessungen in mm (H x B x T): 800 x 550 x 215,
Rasteinheit 5 RE, Feldbreite 2

Die Verdrahtung, Montage und Lieferung erfolgt nach DIN VDE Vorschriften sowie den allgemein anerkannten Regeln der Technik inklusive allem erforderlichen systemgebundenem Zubehör wie Einbaugeräte, Sammelschienensysteme und -Klemmen, Reihenklemmen, Steuerleitungsklemmen, Isolierstücke für Hutschienen, Abdeckstreifen, Schrankverbinder, Verbindungs- und Montagematerial, etc.

Die nachfolgend aufgeführten Bauteile sind komplett verdrahtet und montiert anzubieten.
Alle Abgänge sind auf Reihenklemmen (N-Trennklemmen) zu verdrahten. Reihenklemmen sind im Weiteren nicht gesondert aufgeführt, diese sind in die Preise der Modulargeräte mit einzukalkulieren.

Die Verteilung ist gemäß den geltenden DIN VDE-Bestimmungen komplett zusammengebaut und verdrahtet, anschlussfertig zu liefern und zu montieren.

Bestehend aus:

Einbauhauptschalter 3-pol. 80A1St
ÜSS Typ2 4-pol. für TNS-System1St

Sicherungs-Lasstrennschalter1St
3-pol. D0-Sytem D02 63A inklusive
Sicherungen 63A

Sicherungs-Lasstrennschalter3St
3-pol. D0-Sytem D02 63A inklusive
Sicherungen 35A

LS Schalter, 1-pol. B16 A 6kA 3St
LS Schalter, 3-pol. B16 A 6kA 3St
LS Schalter, 3-pol. C16 A 6kA 4St
LS Schalter, 3-pol. C32 A 6kA 1St

FI/LS-Schalter 2-pol B13 A 6kA 30mA3St
FI/LS-Schalter 4-pol B20 A 6kA 30mA1St

FI-Schalter 4-pol 40A 30mA 6kA1St

FI-Schalter 4-pol 25A 30mA 6kA1St

Stromstoßschalter 230V 16A 1S4St

Installationsschütz 3-pol. 4s 20A1St
Menge: 1,000 St

**01.05.0002 Ausklemmen, Messen, Prüfen, Aufklemmen, Dokumentation**
*** Pauschalposition
Ausklemmen, Messen, Prüfen, Aufklemmen, Dokumentation

1. Allgemeine Anforderungen

Die Arbeiten erfolgen gemäß den geltenden Normen und Vorschriften (z.B. DIN VDE 0100).
Alle Maßnahmen werden unter Berücksichtigung der Arbeitssicherheit durchgeführt.
Verwendung geeigneter Werkzeuge und Messgeräte zur Identifikation der Leitungen.

2. Suchen der Leitungen

Identifikation der zu entfernenden Leitungen anhand von Schaltplänen und Dokumentationen.
Einsatz von Prüfgeräten zur Spannungsprüfung und Leitungssuche.
Sicherstellung der Spannungsfreiheit vor Beginn der Arbeiten.

3. Ausklemmen der Leitungen

Fachgerechtes Lösen der Leitungsverbindungen aus den Klemmen.
Sicherstellung, dass keine ungewollten Unterbrechungen oder Kurzschlüsse entstehen.
Isolierung und Schutz der verbleibenden Leitungen nach dem Entfernen.

4. Beschriften der Leitungen

Kennzeichnung der verbleibenden Leitungen gemäß den Vorgaben der Elektroinstallation.
Verwendung normgerechter Beschriftungsmaterialien (z.B. Kabelmarkierer, Etiketten).
Dokumentation der Änderungen in den Schaltplänen.

5. Dokumentation

Erstellung eines Berichts mit den durchgeführten Arbeiten.
Aktualisierung der Bestandsdokumentation und Schaltpläne.
Übergabe der Dokumentation an den Auftraggeber.
Menge: 1,000 Psch

**01.05.0003 Demontage und Entsorgung alter UV**
*** Pauschalposition
Demontage und Verwertung alter UV

Fachgerechte Demontage und Verwertung der ausgebauten Unterverteilungen.
Diese Position beinhaltet auch den Transport und die Lohn- und sämtliche Nebenkosten.
Menge: 1,000 Psch

#### Bereich 01.06 Große KFZ-Halle HV

**01.06.0001 Hauptverteilung Große KFZ-Halle**
Hauptverteilung Große KFZ-Halle

Niederspannungsschaltanlage mit 5-poligem Sammelschienensystem als Wandschrank, Aufputzmontage  für den Innenbereich, mit Tür, Rückwand und Deckblech, ohne Bodenblech, Schutzklasse I (geerdet),
Schutzart max. IP54, Profile verzinkt, geltende Normen: DIN EN 61439-1, VDE 0660-600-1, DIN EN
61439-2, VDE 0660-600-2, pulverbeschichtet, in RAL 7035, Gehäuse aus Stahlblech,
Doppeltür, Tür aus Stahlblech, mit Standardverschluss Doppelbart 3 mm,
Türöffnungswinkel 135 Grad, Türanschlag rechts und links, Rückwand aus Stahlblech, Leitungseinführung Zuleitung unten und/oder oben,
Abmessungen in mm (H x B x T): 1913 x 1114 x 325

Angebotenes Fabrikat: '......................................................'
Angebotener Typ: '......................................................'

Die Verteilung ist gemäß den geltenden DIN VDE-Bestimmungen komplett zusammengebaut und verdrahtet, anschlussfertig zu liefern und zu montieren.

Bestehend aus:

Einbauhauptschalter 3-pol. 125A1St

ÜSS Typ2 4-pol. für TNS-System1St

Sicherungslasttrenner mit Reitersockel6St
3-pol. 63A D0-Sytem D02 inklusive
Sicherungen 35A

Sicherungslasttrenner mit Reitersockel5St
3-pol. 63A D0-Sytem D02 inklusive
Sicherungen 63A

Sicherungs-Lasstrennschalter8St
3-pol. D0-Sytem D02 63A inklusive
Sicherungen 35A

Sicherungs-Lasstrennschalter2St
3-pol. D0-Sytem D02 63A inklusive
Sicherungen 63A

LS Schalter, 1-pol. B13 A 6kA 8St
LS Schalter, 1-pol. B16 A 6kA 2St
LS Schalter, 3-pol. B16 A 6kA 9St

LS Schalter, 3-pol. C16 A 6kA 10St
LS Schalter, 3-pol. C32 A 6kA  6St
LS Schalter, 3-pol. C63 A 6kA  1St

FI/LS-Schalter 2-pol B16 A 6kA 30mA18St
FI/LS-Schalter 2-pol C16 A 6kA 30mA 4St

FI-Schalter 4-pol 40A 30mA 6kA5St
FI-Schalter 4-pol 63A 30mA 6kA4St

Stromstoßschalter 230V 16A 1S8St

LSA Plus Leisten 10xDA für 2St
Hutschienenmontage

Schaltschranksteckdose  1St
Menge: 1,000 St

**01.06.0002 Ausklemmen, Messen, Prüfen, Aufklemmen, Dokumentation**
*** Pauschalposition
Ausklemmen, Messen, Prüfen, Aufklemmen, Dokumentation

1. Allgemeine Anforderungen

Die Arbeiten erfolgen gemäß den geltenden Normen und Vorschriften (z.B. DIN VDE 0100).
Alle Maßnahmen werden unter Berücksichtigung der Arbeitssicherheit durchgeführt.
Verwendung geeigneter Werkzeuge und Messgeräte zur Identifikation der Leitungen.

2. Suchen der Leitungen

Identifikation der zu entfernenden Leitungen anhand von Schaltplänen und Dokumentationen.
Einsatz von Prüfgeräten zur Spannungsprüfung und Leitungssuche.
Sicherstellung der Spannungsfreiheit vor Beginn der Arbeiten.

3. Ausklemmen der Leitungen

Fachgerechtes Lösen der Leitungsverbindungen aus den Klemmen.
Sicherstellung, dass keine ungewollten Unterbrechungen oder Kurzschlüsse entstehen.
Isolierung und Schutz der verbleibenden Leitungen nach dem Entfernen.

4. Beschriften der Leitungen

Kennzeichnung der verbleibenden Leitungen gemäß den Vorgaben der Elektroinstallation.
Verwendung normgerechter Beschriftungsmaterialien (z.B. Kabelmarkierer, Etiketten).
Dokumentation der Änderungen in den Schaltplänen.

5. Dokumentation

Erstellung eines Berichts mit den durchgeführten Arbeiten.
Aktualisierung der Bestandsdokumentation und Schaltpläne.
Übergabe der Dokumentation an den Auftraggeber.
Menge: 1,000 Psch

**01.06.0003 Demontage und Entsorgung alter HV**
*** Pauschalposition
Demontage und Verwertung alter HV

Fachgerechte Demontage und Verwertung der ausgebauten Hauptverteilungen.
Diese Position beinhaltet auch den Transport und die die Lohn- und sämtliche Nebenkosten.
Menge: 1,000 Psch

#### Bereich 01.07 Betriebsgebäude HV UG

**01.07.0001 Betriebsgebäude HV UG**
Betriebsgebäude HV UG

Niederspannungsschaltanlage mit 5-poligem Sammelschienensystem als Wandschrank, Aufputzmontage  für den Innenbereich, mit Tür, Rückwand und Deckblech, ohne Bodenblech, Schutzklasse I (geerdet),
Schutzart max. IP54, Profile verzinkt, geltende Normen: DIN EN 61439-1, VDE 0660-600-1, DIN EN
61439-2, VDE 0660-600-2, pulverbeschichtet, in RAL 7035, Gehäuse aus Stahlblech,
Doppeltür, Tür aus Stahlblech, mit Standardverschluss Doppelbart 3 mm,
Türanschlag rechts und links, Rückwand aus Stahlblech, Leitungseinführung Zuleitung unten und/oder oben,
Abmessungen in mm (H x B x T): 1913 x 1114 x 325

Angebotenes Fabrikat: '......................................................'
Angebotener Typ: '......................................................'

Die Verteilung ist gemäß den geltenden DIN VDE-Bestimmungen komplett zusammengebaut und verdrahtet, anschlussfertig zu liefern und zu montieren.

Bestehend aus:

Einbauhauptschalter 3-pol. 125A1St

ÜSS Typ2 4-pol. für TNS-System1St

Sicherungslasttrenner mit Reitersockel3St
3-pol. 63A D0-Sytem D02 inklusive
Sicherungen 35A

Sicherungslasttrenner mit Reitersockel1St
3-pol. 63A D0-Sytem D02 inklusive
Sicherungen 50A

Sicherungslasttrenner mit Reitersockel5St
3-pol. 63A D0-Sytem D02 inklusive
Sicherungen 63A

Sicherungs-Lasstrennschalter1St
3-pol. D0-Sytem D02 63A inklusive
Sicherungen 63A

LS Schalter, 3-pol. B13 A 6kA 1St
LS Schalter, 3-pol. B16 A 6kA 4St
LS Schalter, 3-pol. C16 A 6kA 1St
LS Schalter, 3-pol. C32 A 6kA 1St

FI/LS-Schalter 2-pol B13 A 6kA 30mA2St
FI/LS-Schalter 2-pol B16 A 6kA 30mA18St

FI-Schalter 4-pol 25A 30mA 6kA1St
FI-Schalter 4-pol 40A 30mA 6kA1St
FI-Schalter 4-pol 63A 30mA 6kA1St

Stromstoßschalter 230V 16A 1S1St

Installationsschütz 3-pol. 4s 20A1St

Installationsschütz 3-pol. 4s 40A1St

Schaltschranksteckdose  1St
Menge: 1,000 St

**01.07.0002 Ausklemmen, Messen, Prüfen, Aufklemmen, Dokumentation**
*** Pauschalposition
Ausklemmen, Messen, Prüfen, Aufklemmen, Dokumentation

1. Allgemeine Anforderungen

Die Arbeiten erfolgen gemäß den geltenden Normen und Vorschriften (z. B. DIN VDE 0100).
Alle Maßnahmen werden unter Berücksichtigung der Arbeitssicherheit durchgeführt.
Verwendung geeigneter Werkzeuge und Messgeräte zur Identifikation der Leitungen.

2. Suchen der Leitungen

Identifikation der zu entfernenden Leitungen anhand von Schaltplänen und Dokumentationen.
Einsatz von Prüfgeräten zur Spannungsprüfung und Leitungssuche.
Sicherstellung der Spannungsfreiheit vor Beginn der Arbeiten.

3. Ausklemmen der Leitungen

Fachgerechtes Lösen der Leitungsverbindungen aus den Klemmen.
Sicherstellung, dass keine ungewollten Unterbrechungen oder Kurzschlüsse entstehen.
Isolierung und Schutz der verbleibenden Leitungen nach dem Entfernen.

4. Beschriften der Leitungen

Kennzeichnung der verbleibenden Leitungen gemäß den Vorgaben der Elektroinstallation.
Verwendung normgerechter Beschriftungsmaterialien (z.B. Kabelmarkierer, Etiketten).
Dokumentation der Änderungen in den Schaltplänen.

5. Dokumentation

Erstellung eines Berichts mit den durchgeführten Arbeiten.
Aktualisierung der Bestandsdokumentation und Schaltpläne.
Übergabe der Dokumentation an den Auftraggeber.
Menge: 1,000 Psch

**01.07.0003 Demontage und Entsorgung alter HV**
*** Pauschalposition
Demontage und Verwertung alter HV

Fachgerechte Demontage und Verwertung der ausgebauten Hauptverteilungen.
Diese Position beinhaltet auch den Transport und die die Lohn- und sämtliche Nebenkosten.
Menge: 1,000 Psch

#### Bereich 01.08 Betriebsgebäude UV EG

*Hinweis: Hinweis*
Hinweis

Der Unterputzverteiler bleibt bestehen und wird nicht erneuert.
Es werden lediglich die Betriebsmittel innnerhalb des Verteilers ausgetauscht und gemäß den gültigen Normen und Vorschriften ersetzt.

**01.08.0001 Betriebsgebäude UV EG**
Betriebsgebäude UV EG

Die Verdrahtung, Montage und Lieferung erfolgt nach DIN VDE Vorschriften sowie den allgemein anerkannten Regeln der Technik inklusive allem erforderlichen systemgebundenem Zubehör wie Einbaugeräte, Sammelschienensysteme und -Klemmen, Reihenklemmen, Steuerleitungsklemmen, Isolierstücke für Hutschienen, Abdeckstreifen, Schrankverbinder, Verbindungs- und Montagematerial, etc.

Die nachfolgend aufgeführten Bauteile sind komplett verdrahtet und montiert anzubieten.
Alle Abgänge sind auf Reihenklemmen (N-Trennklemmen) zu verdrahten. Reihenklemmen sind im Weiteren nicht gesondert aufgeführt, diese sind in die Preise der Modulargeräte mit einzukalkulieren.

Die Verteilung ist gemäß den geltenden DIN VDE-Bestimmungen komplett zusammengebaut und verdrahtet, anschlussfertig zu liefern und zu montieren.

Bestehend aus:

Einbauhauptschalter 3-pol. 80A1St
ÜSS Typ2 4-pol. für TNS-System1St

Sicherungslasttrenner Hutschienenmontage3St
3-pol. 63A D0-Sytem D02 inklusive
Sicherungen 20-63A

FI/LS-Schalter 2-pol B13 A 6kA 30mA1TE7St
FI/LS-Schalter 2-pol B16 A 6kA 30mA1TE6St

FI-Schalter 4-pol 40 A 6kA 30mA1St
FI-Schalter 4-pol 25 A 6kA 30mA1St

LS Schalter, 3-pol. B13 A 6kA 1St
LS Schalter, 3-pol. B16 A 6kA 1St

Stromstoßschalter 230V 16A 1S4St

Installationsschütz 3-pol. 4s 20A1St
Menge: 1,000 St

**01.08.0002 Ausklemmen, Messen, Prüfen, Aufklemmen, Dokumentation**
*** Pauschalposition
Ausklemmen, Messen, Prüfen, Aufklemmen, Dokumentation

1. Allgemeine Anforderungen

Die Arbeiten erfolgen gemäß den geltenden Normen und Vorschriften (z.B. DIN VDE 0100).
Alle Maßnahmen werden unter Berücksichtigung der Arbeitssicherheit durchgeführt.
Verwendung geeigneter Werkzeuge und Messgeräte zur Identifikation der Leitungen.

2. Suchen der Leitungen

Identifikation der zu entfernenden Leitungen anhand von Schaltplänen und Dokumentationen.
Einsatz von Prüfgeräten zur Spannungsprüfung und Leitungssuche.
Sicherstellung der Spannungsfreiheit vor Beginn der Arbeiten.

3. Ausklemmen der Leitungen

Fachgerechtes Lösen der Leitungsverbindungen aus den Klemmen.
Sicherstellung, dass keine ungewollten Unterbrechungen oder Kurzschlüsse entstehen.
Isolierung und Schutz der verbleibenden Leitungen nach dem Entfernen.

4. Beschriften der Leitungen

Kennzeichnung der verbleibenden Leitungen gemäß den Vorgaben der Elektroinstallation.
Verwendung normgerechter Beschriftungsmaterialien (z.B. Kabelmarkierer, Etiketten).
Dokumentation der Änderungen in den Schaltplänen.

5. Dokumentation

Erstellung eines Berichts mit den durchgeführten Arbeiten.
Aktualisierung der Bestandsdokumentation und Schaltpläne.
Übergabe der Dokumentation an den Auftraggeber.
Menge: 1,000 Psch

**01.08.0003 Demontage und Entsorgung alter UV**
*** Pauschalposition
Demontage und Verwertung alter UV

Fachgerechte Demontage und Verwertung der ausgebauten Unterverteilungen.
Diese Position beinhaltet auch den Transport und die Lohn- und sämtliche Nebenkosten.
Menge: 1,000 Psch

#### Bereich 01.09 Betriebsgebäude UV UG Funk

**01.09.0001 Betriebsgebäude UV UG Funk**
Betriebsgebäude UV UG Funk

Wandschrank,
Montageart:
Aufputz, für den Innenbereich, mit Türen,
Schutzart IP54, IK-Code IK07, Bemessungsstrom mind. 125A, pulverbeschichtet, in RAL 9016,
Gehäuse aus Stahlblech, Doppeltür, Tür aus Stahlblech, Türöffnungswinkel 120 Grad,
Leitungseinführung unten und/oder oben,
Abmessungen in mm (H x B x T): 1100 x 550 x 215,
Rasteinheit 7 RE, Feldbreite 2

Die Verdrahtung, Montage und Lieferung erfolgt nach DIN VDE Vorschriften sowie den allgemein anerkannten Regeln der Technik inklusive allem erforderlichen systemgebundenem Zubehör wie Einbaugeräte, Sammelschienensysteme und -Klemmen, Reihenklemmen, Steuerleitungsklemmen, Isolierstücke für Hutschienen, Abdeckstreifen, Schrankverbinder, Verbindungs- und Montagematerial, etc.

Die nachfolgend aufgeführten Bauteile sind komplett verdrahtet und montiert anzubieten.
Alle Abgänge sind auf Reihenklemmen (N-Trennklemmen) zu verdrahten. Reihenklemmen sind im Weiteren nicht gesondert aufgeführt, diese sind in die Preise der Modulargeräte mit einzukalkulieren.

Die Verteilung ist gemäß den geltenden DIN VDE-Bestimmungen komplett zusammengebaut und verdrahtet, anschlussfertig zu liefern und zu montieren.

Bestehend aus:

Einbauhauptschalter 3-pol. 80A1St
ÜSS Typ2 4-pol. für TNS-System1St

Sicherungslasttrenner Hutschienenmontage3St
3-pol. 63A D0-Sytem D02 inklusive
Sicherungen 20-63A

LS Schalter, 1-pol. C16 A 6kA 8St

FI/LS-Schalter 2-pol B13 A 6kA 30mA9St
FI/LS-Schalter 2-pol B16 A 6kA 30mA9St

FI-Schalter 4-pol 40 A 6kA 30mA1St
Menge: 1,000 St

**01.09.0002 Ausklemmen, Messen, Prüfen, Aufklemmen, Dokumentation**
*** Pauschalposition
Ausklemmen, Messen, Prüfen, Aufklemmen, Dokumentation

1. Allgemeine Anforderungen

Die Arbeiten erfolgen gemäß den geltenden Normen und Vorschriften (z.B. DIN VDE 0100).
Alle Maßnahmen werden unter Berücksichtigung der Arbeitssicherheit durchgeführt.
Verwendung geeigneter Werkzeuge und Messgeräte zur Identifikation der Leitungen.

2. Suchen der Leitungen

Identifikation der zu entfernenden Leitungen anhand von Schaltplänen und Dokumentationen.
Einsatz von Prüfgeräten zur Spannungsprüfung und Leitungssuche.
Sicherstellung der Spannungsfreiheit vor Beginn der Arbeiten.

3. Ausklemmen der Leitungen

Fachgerechtes Lösen der Leitungsverbindungen aus den Klemmen.
Sicherstellung, dass keine ungewollten Unterbrechungen oder Kurzschlüsse entstehen.
Isolierung und Schutz der verbleibenden Leitungen nach dem Entfernen.

4. Beschriften der Leitungen

Kennzeichnung der verbleibenden Leitungen gemäß den Vorgaben der Elektroinstallation.
Verwendung normgerechter Beschriftungsmaterialien (z.B. Kabelmarkierer, Etiketten).
Dokumentation der Änderungen in den Schaltplänen.

5. Dokumentation

Erstellung eines Berichts mit den durchgeführten Arbeiten.
Aktualisierung der Bestandsdokumentation und Schaltpläne.
Übergabe der Dokumentation an den Auftraggeber.
Menge: 1,000 Psch

**01.09.0003 Demontage und Entsorgung alter UV**
*** Pauschalposition
Demontage und Verwertung alter UV

Fachgerechte Demontage und Verwertung der ausgebauten Unterverteilungen.
Diese Position beinhaltet auch den Transport und die Lohn- und sämtliche Nebenkosten.
Menge: 1,000 Psch

#### Bereich 01.10 Betriebsgebäude UV UG Heizung

**01.10.0001 Betriebsgebäude UV UG Heizung**
Betriebsgebäude UV UG Heizung

Wandschrank,
Montageart:
Aufputz, für den Innenbereich, mit Türen,
Schutzart IP54, IK-Code IK07, Bemessungsstrom mind. 125A, pulverbeschichtet, in RAL 9016,
Gehäuse aus Stahlblech, Doppeltür, Tür aus Stahlblech, Türöffnungswinkel 120 Grad,
Leitungseinführung unten und/oder oben,
Abmessungen in mm (H x B x T): 950 x 550 x 215,
Rasteinheit 6 RE, Feldbreite 2

Die Verdrahtung, Montage und Lieferung erfolgt nach DIN VDEVorschriften sowie den allgemein anerkannten Regeln der Technik inklusive allem erforderlichen systemgebundenem Zubehör wie Einbaugeräte, Sammelschienensysteme und -Klemmen, Reihenklemmen, Steuerleitungsklemmen, Isolierstücke für Hutschienen, Abdeckstreifen, Schrankverbinder, Verbindungs- und Montagematerial, etc.

Die nachfolgend aufgeführten Bauteile sind komplett verdrahtet und montiert anzubieten.
Alle Abgänge sind auf Reihenklemmen (N-Trennklemmen) zu verdrahten. Reihenklemmen sind im Weiteren nicht gesondert aufgeführt, diese sind in die Preise der Modulargeräte mit einzukalkulieren.

Die Verteilung ist gemäß den geltenden DIN VDE-Bestimmungen komplett zusammengebaut und verdrahtet, anschlussfertig zu liefern und zu montieren.

Bestehend aus:

Einbauhauptschalter 3-pol. 80A1St
ÜSS Typ2 4-pol. für TNS-System1St

Sicherungslasttrenner Hutschienenmontage4St
3-pol. 63A D0-Sytem D02 inklusive
Sicherungen 20-63A

LS Schalter, 1-pol. C16 A 6kA 1St
LS Schalter, 3-pol. C16 A 6kA 2St

FI/LS-Schalter 2-pol B13 A 6kA 30mA3St
FI/LS-Schalter 2-pol B16 A 6kA 30mA10St

FI-Schalter 4-pol 40A 30mA 6kA1St

Einbau-Motorschutzschalter 1,6-6,3 A1St

REG Klingeltrafo  1St
Menge: 1,000 St

**01.10.0002 Ausklemmen, Messen, Prüfen, Aufklemmen, Dokumentation**
*** Pauschalposition
Ausklemmen, Messen, Prüfen, Aufklemmen, Dokumentation

1. Allgemeine Anforderungen

Die Arbeiten erfolgen gemäß den geltenden Normen und Vorschriften (z.B. DIN VDE 0100).
Alle Maßnahmen werden unter Berücksichtigung der Arbeitssicherheit durchgeführt.
Verwendung geeigneter Werkzeuge und Messgeräte zur Identifikation der Leitungen.

2. Suchen der Leitungen

Identifikation der zu entfernenden Leitungen anhand von Schaltplänen und Dokumentationen.
Einsatz von Prüfgeräten zur Spannungsprüfung und Leitungssuche.
Sicherstellung der Spannungsfreiheit vor Beginn der Arbeiten.

3. Ausklemmen der Leitungen

Fachgerechtes Lösen der Leitungsverbindungen aus den Klemmen.
Sicherstellung, dass keine ungewollten Unterbrechungen oder Kurzschlüsse entstehen.
Isolierung und Schutz der verbleibenden Leitungen nach dem Entfernen.

4. Beschriften der Leitungen

Kennzeichnung der verbleibenden Leitungen gemäß den Vorgaben der Elektroinstallation.
Verwendung normgerechter Beschriftungsmaterialien (z.B. Kabelmarkierer, Etiketten).
Dokumentation der Änderungen in den Schaltplänen.

5. Dokumentation

Erstellung eines Berichts mit den durchgeführten Arbeiten.
Aktualisierung der Bestandsdokumentation und Schaltpläne.
Übergabe der Dokumentation an den Auftraggeber.
Menge: 1,000 Psch

**01.10.0003 Demontage und Entsorgung alter UV**
*** Pauschalposition
Demontage und Verwertung alter UV

Fachgerechte Demontage und Verwertung der ausgebauten Unterverteilungen.
Diese Position beinhaltet auch den Transport und die Lohn- und sämtliche Nebenkosten.
Menge: 1,000 Psch

#### Bereich 01.11 Betriebsgebäude UV UG Schutzraum

**01.11.0001 Betriebsgebäude UV UG Schutzraum**
Betriebsgebäude UV UG Schutzraum

Wandschrank,
Montageart:
Aufputz, für den Innenbereich, mit Türen,
Schutzart IP54, IK-Code IK07, Bemessungsstrom mind. 125A, pulverbeschichtet, in RAL 9016,
Gehäuse aus Stahlblech, Doppeltür, Tür aus Stahlblech, Türöffnungswinkel 120 Grad,
Leitungseinführung unten und/oder oben,
Abmessungen in mm (H x B x T): 950 x 300 x 275,
Rasteinheit 6 RE, Feldbreite 1

Die Verdrahtung, Montage und Lieferung erfolgt nach DIN VDEVorschriften sowie den allgemein anerkannten Regeln der Technik inklusive allem erforderlichen systemgebundenem Zubehör wie Einbaugeräte, Sammelschienensysteme und -Klemmen, Reihenklemmen, Steuerleitungsklemmen, Isolierstücke für Hutschienen, Abdeckstreifen, Schrankverbinder, Verbindungs- und Montagematerial, etc.

Die nachfolgend aufgeführten Bauteile sind komplett verdrahtet und montiert anzubieten.
Alle Abgänge sind auf Reihenklemmen (N-Trennklemmen) zu verdrahten. Reihenklemmen sind im Weiteren nicht gesondert aufgeführt, diese sind in die Preise der Modulargeräte mit einzukalkulieren.

Die Verteilung ist gemäß den geltenden DIN VDE-Bestimmungen komplett zusammengebaut und verdrahtet, anschlussfertig zu liefern und zu montieren.

Bestehend aus:

Einbauhauptschalter 3-pol. 80A1St
ÜSS Typ2 4-pol. für TNS-System1St

Sicherungslasttrenner Hutschienenmontage1St
3-pol. 63A D0-Sytem D02 inklusive
Sicherungen 20-63A

LS Schalter, 1-pol. B16 A 6kA 2St
LS Schalter, 3-pol. C16 A 6kA 2St

FI/LS-Schalter 2-pol B16 A 6kA 30mA13St

Klingeltrafo 230V/8+12V  1St

Motorschutzschalter 3-pol. 1St
Einstellbereich 4,3-6A

Schaltschranksteckdose  1St
Menge: 1,000 St

**01.11.0002 Ausklemmen, Messen, Prüfen, Aufklemmen, Dokumentation**
*** Pauschalposition
Ausklemmen, Messen, Prüfen, Aufklemmen, Dokumentation

1. Allgemeine Anforderungen

Die Arbeiten erfolgen gemäß den geltenden Normen und Vorschriften (z.B. DIN VDE 0100).
Alle Maßnahmen werden unter Berücksichtigung der Arbeitssicherheit durchgeführt.
Verwendung geeigneter Werkzeuge und Messgeräte zur Identifikation der Leitungen.

2. Suchen der Leitungen

Identifikation der zu entfernenden Leitungen anhand von Schaltplänen und Dokumentationen.
Einsatz von Prüfgeräten zur Spannungsprüfung und Leitungssuche.
Sicherstellung der Spannungsfreiheit vor Beginn der Arbeiten.

3. Ausklemmen der Leitungen

Fachgerechtes Lösen der Leitungsverbindungen aus den Klemmen.
Sicherstellung, dass keine ungewollten Unterbrechungen oder Kurzschlüsse entstehen.
Isolierung und Schutz der verbleibenden Leitungen nach dem Entfernen.

4. Beschriften der Leitungen

Kennzeichnung der verbleibenden Leitungen gemäß den Vorgaben der Elektroinstallation.
Verwendung normgerechter Beschriftungsmaterialien (z.B. Kabelmarkierer, Etiketten).
Dokumentation der Änderungen in den Schaltplänen.

5. Dokumentation

Erstellung eines Berichts mit den durchgeführten Arbeiten.
Aktualisierung der Bestandsdokumentation und Schaltpläne.
Übergabe der Dokumentation an den Auftraggeber.
Menge: 1,000 Psch

**01.11.0003 Demontage und Entsorgung alter UV**
*** Pauschalposition
Demontage und Verwertung alter UV

Fachgerechte Demontage und Verwertung der ausgebauten Unterverteilungen.
Diese Position beinhaltet auch den Transport und die Lohn- und sämtliche Nebenkosten.
Menge: 1,000 Psch

#### Bereich 01.12 Betriebsgebäude UV DG

*Hinweis: Hinweis*
Hinweis

Der Unterputzverteiler bleibt bestehen und wird nicht erneuert.
Es werden lediglich die Betriebsmittel innnerhalb des Verteilers ausgetauscht und gemäß den gültigen Normen und Vorschriften ersetzt.

**01.12.0001 Betriebsgebäude UV DG**
Betriebsgebäude UV DG

Die Verdrahtung, Montage und Lieferung erfolgt nach DIN VDEVorschriften sowie den allgemein anerkannten Regeln der Technik inklusive allem erforderlichen systemgebundenem Zubehör wie Einbaugeräte, Sammelschienensysteme und -Klemmen, Reihenklemmen, Steuerleitungsklemmen, Isolierstücke für Hutschienen, Abdeckstreifen, Schrankverbinder, Verbindungs- und Montagematerial, etc.

Die nachfolgend aufgeführten Bauteile sind komplett verdrahtet und montiert anzubieten.
Alle Abgänge sind auf Reihenklemmen (N-Trennklemmen) zu verdrahten. Reihenklemmen sind im Weiteren nicht gesondert aufgeführt, diese sind in die Preise der Modulargeräte mit einzukalkulieren.

Die Verteilung ist gemäß den geltenden DIN VDE-Bestimmungen komplett zusammengebaut und verdrahtet, anschlussfertig zu liefern und zu montieren.

Bestehend aus:

Einbauhauptschalter 3-pol. 80A1St
ÜSS Typ2 4-pol. für TNS-System1St

Sicherungslasttrenner Hutschienenmontage1St
3-pol. 63A D0-Sytem D02 inklusive
Sicherungen 20-63A

FI/LS-Schalter 2-pol B13 A 6kA 30mA1TE1St
FI/LS-Schalter 2-pol B16 A 6kA 30mA1TE11St

Stromstoßschalter 230V 16A 1S1St
Menge: 1,000 St

**01.12.0002 Ausklemmen, Messen, Prüfen, Aufklemmen, Dokumentation**
*** Pauschalposition
Ausklemmen, Messen, Prüfen, Aufklemmen, Dokumentation

1. Allgemeine Anforderungen

Die Arbeiten erfolgen gemäß den geltenden Normen und Vorschriften (z.B. DIN VDE 0100).
Alle Maßnahmen werden unter Berücksichtigung der Arbeitssicherheit durchgeführt.
Verwendung geeigneter Werkzeuge und Messgeräte zur Identifikation der Leitungen.

2. Suchen der Leitungen

Identifikation der zu entfernenden Leitungen anhand von Schaltplänen und Dokumentationen.
Einsatz von Prüfgeräten zur Spannungsprüfung und Leitungssuche.
Sicherstellung der Spannungsfreiheit vor Beginn der Arbeiten.

3. Ausklemmen der Leitungen

Fachgerechtes Lösen der Leitungsverbindungen aus den Klemmen.
Sicherstellung, dass keine ungewollten Unterbrechungen oder Kurzschlüsse entstehen.
Isolierung und Schutz der verbleibenden Leitungen nach dem Entfernen.

4. Beschriften der Leitungen

Kennzeichnung der verbleibenden Leitungen gemäß den Vorgaben der Elektroinstallation.
Verwendung normgerechter Beschriftungsmaterialien (z.B. Kabelmarkierer, Etiketten).
Dokumentation der Änderungen in den Schaltplänen.

5. Dokumentation

Erstellung eines Berichts mit den durchgeführten Arbeiten.
Aktualisierung der Bestandsdokumentation und Schaltpläne.
Übergabe der Dokumentation an den Auftraggeber.
Menge: 1,000 Psch

**01.12.0003 Demontage und Entsorgung alter UV**
*** Pauschalposition
Demontage und Verwertung alter UV

Fachgerechte Demontage und Verwertung der ausgebauten Unterverteilungen.
Diese Position beinhaltet auch den Transport und die Lohn- und sämtliche Nebenkosten.
Menge: 1,000 Psch
